# GAEB0002
Leistungsbeschreibung (GAEB DA XML 3.1, DA81)
Währung: EUR
Erstellt mit: 08.04.2019

## Leistungsverzeichnis

*Hinweis: Erläuterungen / Hinweise*
Nachfolgend möchten wir Ihnen zu unseren Muster-Leistungsverzeichnissen einige Erläuterungen / Hinweise an die Hand geben.

 1. Die Muster-Leistungsverzeichnisse erheben grundsätzlich nicht den Anspruch auf Vollständigkeit. Die Leistungsverzeichnisse sind für jeden Einzelfall von dem Bauherren / Planer dahingehend zu überprüfen, ob sie für das Bauvorhaben einschlägig sind und den projektspezifischen Anforderungen genügen. D.h. die Leistungsverzeichnisse sind regelmäßig entsprechend anzupassen.

 2. Wir empfehlen die Hinzuziehung von Fachplanern und spezialisierten Fachunternehmen, die eine ausreichende Erfahrung im Umgang mit unseren Produkten vorweisen können. Der richtige Umgang mit Naturbaustoffen setzt entsprechende Fachkenntnisse zwingend voraus.

 3. Bei Planung und Ausführung sind grundsätzlich die anerkannten Regeln der Technik zu beachten. Dazu zählen u.a. nachstehende Regelwerke:

 - Das Regelwerk des Deutschen Dachdeckerhandwerks (Zentralverband des Deutschen Dachdeckerhandwerks e.V.)
 - DIN EN 12326-1 und -2
 - Produktdatenblätter und Prüfzeugnisse
 - Schiefer-Bibel (Rathscheck)

 4. Darüber hinaus kann im Einzelfall bei Planung und Ausführung auch der Stand der Technik maßgeblich sein. Dies deshalb, weil das Unternehmen Rathscheck stets an der Weiterentwicklung und Innovation ihrer Produkte arbeitet.

 Unter dem Stand der Technik ist im Allgemeinen ein fortgeschrittener, fortschrittlicher Entwicklungsstand zu verstehen, dessen Erprobung seine Eignung für die Praxis  ergeben hat, der jedoch nicht zwingend bereits zu den anerkannten Regeln der Technik zählt.

 Der Stand der Technik ergibt sich u.a. aus:
 - Verlegerichtlinien
 - Einbauanleitungen
 - Schiefer-Bibel (Rathscheck)

 Den beteiligten Fachleuten wird empfohlen, ihren Auftraggeber / Bauherren darüber aufzuklären, wenn abweichend von den anerkannten Regeln der Technik geplant und ausgeführt wird.

 5. Im Fall einer öffentlichen Ausschreibung sind die Muster-Leistungsverzeichnisse entsprechend den Erfordernissen des Vergaberechts anzupassen.

*Hinweis*
Muster-Leistungstexte

**1 InterSIN, RE-DD, Rechtecke, geklammert - Hauptdachfläche**
Eingelattete Dachfläche (Dachneigung ...°) in Rechteck-Doppeldeckung (Rechtecke), mit säurefestem Schiefer, Qualität InterSIN (in den Codestufen W1, S1, T1), Schiefergröße ..x.. cm, mit mindestens ... mm überdoppelter Überdeckung, unter Verwendung von je einem Klammerhaken bzw. im Konterlattenbereich einem Einschlaghaken aus nichtrostendem Stahl, Werkstoff-Nr. 1.4571 (V4A), Hakenlänge ... mm, nach den Fachregeln des ZVDH eindecken. Die Dachfläche ist vor der Eindeckung genau einzuteilen und abzuschnüren.
Menge: 1,000 m²

**2 InterSIN, RE-DD, Rechtecke, geklammert - Gaubendachfläche**
Eingelattete Gauben-Dachfläche (Dachneigung ...°) in Rechteck-Doppeldeckung (Rechtecke), mit säurefestem Schiefer, Qualität InterSIN (in den Codestufen W1, S1, T1), Schiefergröße ..x.. cm, mit mindestens ... mm überdoppelter Überdeckung, unter Verwendung von je einem Klammerhaken bzw. im Konterlattenbereich einem Einschlaghaken aus nichtrostendem Stahl, Werkstoff-Nr. 1.4571 (V4A), Hakenlänge ... mm, nach den Fachregeln des ZVDH eindecken. Die Dachfläche ist vor der Eindeckung genau einzuteilen und abzuschnüren.
Menge: 1,000 m²

**3 InterSIN, RE-DD, Rechtecke - Traufe**
Traufe mit Ansetzersteinen fachgerecht als Mehraufwand zur Flächendeckung eindecken. Die Befestigung erfolgt mit mindestens 2 Stück Schiefernägeln oder Schieferstiften.
Menge: 1,000 m

**4 InterSIN, RE-DD, Rechtecke - Ortgang auslaufend**
Orte an geraden und schrägen Ortkanten als auslaufenden Ort nach den Fachregeln des ZVDH als Mehraufwand zur Flächendeckung herstellen. Die Mindeststeinbreite beträgt 120 mm.
Menge: 1,000 m

**5 InterSIN, RE-DD, Rechtecke - Grat mit Nocken**
Grate stumpf gestoßen als Mehraufwand zur Flächendeckung mit Schichtstücken (Nocken) aus ..., ....dick, einmal gekantet, eindecken. Die Zuschnittbreite der Nocken muss mindestens 200 mm betragen, die Länge dem Schieferhöhenmaß entsprechen.
Menge: 1,000 m

**6 InterSIN, RE-DD, Rechtecke - Grat aufgelegt**
Grat als aufgelegter Ort (Strackort) als Mehraufwand zur Flächendeckung nach den Fachregeln des ZVDH eindecken.
 (einmal gemessen, beidseitig gedeckt)
Menge: 1,000 m

**7 InterSIN, RE-DD, Rechtecke - First einfache SÜ**
First als Mehraufwand zur Flächendeckung  eindecken. Die einfache seitliche Überdeckung muss mindestens 100 mm betragen. Jeder Stein ist mit mindestens 4 Stück ... zu befestigen.
 (einmal gemessen / beidseitig gedeckt)
Menge: 1,000 m

**8 InterSIN, RE-DD, Rechtecke - First doppelte SÜ**
First als Mehraufwand zur Flächendeckung mit seitlicher Doppeldeckung eindecken. Die seitliche Doppeldeckung muss mindestens 20 mm betragen. Jeder Stein ist mit mindestens 4 Stück ... zu befestigen.
Menge: 1,000 m

**9 InterSIN, RE-DD, Rechtecke - Pultfirst, einfache SÜ**
Einzelnes Firstgebinde (Pultfirst) als Mehraufwand zur Flächendeckung eindecken. Die einfache seitliche Überdeckung muss mindestens 100 mm betragen. Jeder Stein ist mit mindestens 4 Stück ... zu befestigen.
Menge: 1,000 m

**10 InterSIN, RE-DD, Rechtecke - Pultfirst, doppelte SÜ**
Einzelnes Firstgebinde (Pultfirst) als Mehraufwand zur Flächendeckung eindecken. Die seitliche Doppeldeckung muss mindestens 20 mm betragen. Jeder Stein ist mit mindestens 4 Stück ... zu befestigen.
Menge: 1,000 m

**11 InterSIN, RE-DD, Rechtecke - eingebundene Rechteckkehle**
Eingebundene Rechteckkehle in Dreifachdeckung, wobei der vierte Stein den ersten um mindestens 10 mm überdeckt, als Mehraufwand zur Flächendeckung eindecken. Im Preis enthalten ist das Herstellen der erforderlichen Kehlschalung inkl. Dreikantleisten.
Menge: 1,000 m

**12 InterSIN, RE-DD, Rechtecke - überdeckte Rechteckkehle**
Hauptkehle als überdeckte Rechteckkehle in Dreifachdeckung, wobei der vierte Stein den ersten um mindestens 10 mm überdeckt, als Mehraufwand zur Flächendeckung eindecken. Im Preis enthalten ist das Herstellen der  erforderlichen Kehlschalung inkl. Dreikantleisten.
Menge: 1,000 m

**13 InterSIN, RE-DD, Rechtecke - Nockenkehle (Titanzink)**
Hauptkehle als Mehraufwand zur Flächendeckung mit Schichtstücken (Nocken) aus Titanzinkblech herstellen.
 Für die Ausführung von Nockenkehle ist die Fachregel für Metallarbeiten im Dachdeckerhandwerk zu beachten.

 Hinweis:
 Nockenkehlen dürfen nur bei gleicher Dachneigung der anzuschließenden Dachflächen gedeckt werden.
Menge: 1,000 m

**14 InterSIN, RE-DD, Rechtecke - Nockenkehle (Kupfer)**
Hauptkehle als Mehraufwand zur Flächendeckung mit Schichtstücken (Nocken) aus Kupferblech herstellen.
 Für die Ausführung von Nockenkehle ist die Fachregel für Metallarbeiten im Dachdeckerhandwerk zu beachten.

 Hinweis:
 Nockenkehlen dürfen nur bei gleicher Dachneigung der anzuschließenden Dachflächen gedeckt werden.
Menge: 1,000 m

**15 InterSIN, RE-DD, Rechtecke - Wandkehle**
Wandkehle mit Rechteck-Schablonen passend zu vorgenannter Eindeckung in Doppeldeckung nach den Fachregeln des ZVDH als Mehraufwand zur Flächendeckung eindecken. Im Preis enthalten ist das Herstellen der erforderlichen Kehlschalung inkl. Dreikantleisten.
Menge: 1,000 m

**16 InterSIN, RE-DD, Rechtecke - Wangenkehle**
Wangenkehle mit Rechteck-Schablonen passend zu vorgenannter Eindeckung in Doppeldeckung nach den Fachregeln des ZVDH als Mehraufwand zur Flächendeckung eindecken. Im Preis enthalten ist das Herstellen der erforderlichen Kehlschalung inkl. Dreikantleisten.
Menge: 1,000 m

**17 InterSIN, RE-DD, Rechtecke - Gaubenwangen**
Eingelattete Gauben-Wangenfläche in Rechteck-Doppeldeckung (Rechtecke), mit säurefestem Schiefer, Qualität InterSIN (in den Codestufen W1, S1, T1), Schiefergröße ..x.. cm, mit mindestens ... mm überdoppelter Überdeckung, unter Verwendung von je einem Klammerhaken bzw. im Konterlattenbereich einem Einschlaghaken aus nichtrostendem Stahl, Werkstoff-Nr. 1.4571 (V4A), Hakenlänge ... mm, nach den Fachregeln des ZVDH eindecken. Die Dachfläche ist vor der Eindeckung genau einzuteilen und abzuschnüren.
Menge: 1,000 m²

**18 InterSIN, RE-DD, Rechtecke - Kaminkopf komplett**
Kaminkopf (verschalt) in Rechteckdoppel-Deckung passend zur Flächendeckung mit säurefestem Schiefer Qualität InterSIN
 (in den Codestufen W1, S1, T1), Steingröße ..x.. cm eindecken.
 Kaminfläche : ... m²

 Die Orte sind aufgelegt bzw. auslaufend auszubilden.
 Ortganglänge: ... m

 Der Kaminkopf ist mit Blechen aus Metall in die Dachfläche einzubinden.
 Material: ......
 Zuschnitt: .......mm
 Länge: .....m
Menge: 1,000 Stüc
